# DIR2 - Power factor correction relay 1 step. din rail

- Owner of the file: CONSTRUNARIO
- Format: FIEBDC-3/2012
- Program: Construnario Versión 3.51
- Date of prices: 29/01/2024
- Currency: EUR

**R11211** u DIR2 - Power factor correction relay 1 step. din rail
Price: 20010
The DIR2 power factor relay is capable of acting on a circuit in accordance with the reactive inductive or capacitive current transmitted through it. The DIR2 relay measures reactive current in mA of the secondary of a .../250 mA current transformer MC1 or MC3 type. The front of the relay has a control panel that is used to adjust the reactive current where the relay will act. It has a LED that indicates the status of the relay. Código EAN: 8433059093969
