# DIR2 - Relais de puissance réactive à 1 échelon pour montage sur rail DIN

- Propriété du fichier: CONSTRUNARIO
- Format: FIEBDC-3/2012
- Logiciel: Construnario Versión 3.51
- Date des prix: 29/01/2024
- Devise: EUR

**R11211** u DIR2 - Relais de puissance réactive à 1 échelon pour montage sur rail DIN
Prix: 200.10
Le relais de courant réactif DIR2 est capable d'agir sur un circuit en fonction du courant réactif inductif ou capacitif qui y circule. Le relais DIR2 mesure le courant réactif (en mA) du secondaire d'un transformateur de courant .../250 mA (modèle MC1 ou MC3). La commande située sur la façade du boîtier du relais permet de régler le courant réactif de déclenchement. Le statut du relais est indiqué par le biais d'une DEL. Código EAN: 8433059093969
