# Regulador Computer Smart III 12, referencia R13862. de Circutor

- Propiedad del archivo: CONSTRUNARIO
- Formato: FIEBDC-3/2012
- Programa: Construnario Versión 3.51
- Fecha de los precios: 29/01/2024
- Divisa: EUR

**R13862** u Regulador Computer Smart III 12, referencia R13862. de Circutor
Precio: 628.91
Regulador automático energía reactiva trifásico, regulación, medida, control de fugas y comunicaciones, 12 pasos, panel 144x144 Código EAN: 8433059175115
