# computer smart III 12

- Owner of the file: CONSTRUNARIO
- Format: FIEBDC-3/2012
- Program: Construnario Versión 3.51
- Date of prices: 29/01/2024
- Currency: EUR

**R13862** u computer smart III 12
Price: 58825
Measurement with three current transformers guarantees an analogue reading of the company's meter. The computer SMART III reactive energy regulator is the only regulator in the market that offers the possibility of using 3 measuring transformers in addition to the traditional method of measuring with a single current transformer, as well as providing the functions of an integral power analyzer and controlling the residual leakage currents. computer SMART III is a regulator that guarantees excellent preventive maintenance operations by means of programming its alarms and the test options of the capacitor status, offering the maximum supervision and safety of your compensation unit. Código EAN: 8433059175115
