# computer smart III 12

- Propriété du fichier: CONSTRUNARIO
- Format: FIEBDC-3/2012
- Logiciel: Construnario Versión 3.51
- Date des prix: 29/01/2024
- Devise: EUR

**R13862** u computer smart III 12
Prix: 588.25
Les mesures réalisées à l'aide de trois transformateurs de courant garantissent une lecture similaire à celle du compteur de la compagnie d'électricité. Le régulateur d'énergie réactive Computer SMART III est le seul appareil du marché à proposer, outre la mesure classique avec un seul transformateur de courant, la possibilité de mesure avec trois transformateurs, tout en intégrant les fonctions spécifiques à un analyseur de réseaux et au contrôle des courants de fuite résiduels. Le régulateur Computer SMART III garantit une maintenance préventive excellente à travers la programmation de ses alarmes et les options de test d'état des condensateurs, tout en conférant une supervision et une sécurité maximales des équipements de compensation. Código EAN: 8433059175115
