# Regulador Computer Smart III 14, referencia R13864. de Circutor

- Propiedad del archivo: CONSTRUNARIO
- Formato: FIEBDC-3/2012
- Programa: Construnario Versión 3.51
- Fecha de los precios: 29/01/2024
- Divisa: EUR

**R13864** u Regulador Computer Smart III 14, referencia R13864. de Circutor
Precio: 662.57
Regulador energía reactiva trifásico, regulación, medida, control de fugas y comunicaciones, 14 pasos Código EAN: 8433059227494
