# computer SMART III-F6

- Propriété du fichier: CONSTRUNARIO
- Format: FIEBDC-3/2012
- Logiciel: Construnario Versión 3.51
- Date des prix: 29/01/2024
- Devise: EUR

**R13951** u computer SMART III-F6
Prix: 654.02
La mesure avec trois transformateurs de courant assure une lecture analogue à celle du compteur de la compagnie. Le régulateur d'énergie réactive computer SMART III Fast est le seul du marché qui ajoute à la mesure traditionnelle avec un seul transformateur de courant la possibilité de mesurer avec 3 transformateurs. Il intègre, en outre, les fonctions d'un analyseur complet de réseaux et le contrôle de courants résiduels de fuite. Le computer SMART III Fast est un régulateur qui assure une excellente maintenance préventive, moyennant la programmation de ses alarmes et les options de test d'état des condensateurs, en offrant la supervision et la sécurité maximales dans son équipement de compensation. Código EAN: 8433059199616
