# Regulador automático de energía reactiva para baterías estáticas Computer SMARTIII F6-12Vdc, referencia R13953. de Circutor

- Propiedad del archivo: CONSTRUNARIO
- Formato: FIEBDC-3/2012
- Programa: Construnario Versión 3.51
- Fecha de los precios: 29/01/2024
- Divisa: EUR

**R13953** u Regulador automático de energía reactiva para baterías estáticas Computer SMARTIII F6-12Vdc, referencia R13953. de Circutor
Precio: 736.04
La medida con tres transformadores de corriente asegura una lectura análoga a la del contador de compañía. El regulador de energía reactiva computer SMART III Fast es el único del mercado que añade a la tradicional medida con un solo transformador de corriente, la posibilidad de medir con 3, incorporando, además, las funciones de un completo analizador de redes, y el control de corrientes residuales de fuga. El computer SMART III Fast es un regulador que asegura un excelente mantenimiento preventivo, mediante la programación de sus alarmas y las opciones de test de estado de los condensadores, ofreciendo máxima supervisión y seguridad en su equipo de compensación. Código EAN: 8433059228750
