# computer SMART III-F12

- Owner of the file: CONSTRUNARIO
- Format: FIEBDC-3/2012
- Program: Construnario Versión 3.51
- Date of prices: 29/01/2024
- Currency: EUR

**R13962** u computer SMART III-F12
Price: 91584
Measurement with three current transformers guarantees an analogue reading of the company meter. The Computer SMART III Fast reactive energy regulator is the only regulator on the market that offers the possibility of using 3 measurement transformers in addition to the conventional method of measuring with a single current transformer, as well as providing the functions of an integral power analyzer and controlling residual leakage currents. Computer SMART III Fast is a regulator that ensures excellent preventive maintenance by means of programming its alarms and the options for testing the capacitor status, offering maximum supervision and safety of your compensation unit. Código EAN: 8433059199609
