# Regulador automático energía reactiva con comunicaciones, referencia R148310020000 de la serie Computer C12 de Circutor. 230Vca

- Propiedad del archivo: CONSTRUNARIO
- Formato: FIEBDC-3/2012
- Programa: Construnario Versión 3.51
- Fecha de los precios: 29/01/2024
- Divisa: EUR

**R148310020000** u Regulador automático energía reactiva con comunicaciones, referencia R148310020000 de la serie Computer C12 de Circutor. 230Vca
Precio: 377.92
Compatible con Sistema de vigilancia Anti Reactiva- VAR. Programación a través de la app MyConfig
