# Regulador automático de energía reactiva Computer Max, referencia RR148420020000. de Circutor

- Propiedad del archivo: CONSTRUNARIO
- Formato: FIEBDC-3/2012
- Programa: Construnario Versión 3.51
- Fecha de los precios: 29/01/2024
- Divisa: EUR

**R148420020000** u Regulador automático de energía reactiva Computer Max, referencia RR148420020000. de Circutor
Precio: 514.90
La serie de reguladores computer Max plug & play de alta tecnología, están pensados para una regulación sencilla y eficaz. Como toda la gama de reguladores computer se basa en el sistema FCP de Circutor (Fast Computerized Program), que dan al regulador unas prestaciones únicas en el mercado. Otras características son: Sistema Plug & Play, que permite la programación del parámetro C/K y la selección de fase en la cual está instalado el transformador de corriente de forma totalmente automática. Visualiza por display: cos f, tensión, corriente, THDI y registra máximos alcanzados de tensión y corriente. Incorpora la función “selección de fase” que permite al usuario seleccionar la fase en la cual está instalado el transformador de corriente. Permite ver por display el comportamiento del cos f, I y THDI, ante la conexión y desconexión manual de los condensadores. Indicación por display o mediante relé de las siguientes alarmas: Falta de compensación, Sobrecompensación, Sobretensión, Sobrecorriente, Transformador desconectado, Corriente por debajo del límite. Código EAN: 8433059185176
