# computer Max 12

- Owner of the file: CONSTRUNARIO
- Format: FIEBDC-3/2012
- Program: Construnario Versión 3.51
- Date of prices: 29/01/2024
- Currency: EUR

**R148420020000** u computer Max 12
Price: 47932
The state-of-the-art regulators of the MAX Series have been designed to offer simple and efficient regulation features. The whole range of computer regulators is based on CIRCUTOR's FCP system (Fast Computerized Program), offering a set of unique performance features. Its main features are as follows: Shows by display: cos f, voltage, current, THD(I) and, besides, records in memory maximum values for voltage and current provides the “phase selection” function, that allows the user choosing the power line phase where the measuring current transformer (C.T.) has been placed in allows viewing in display the variation of cos f, line current and THD(I), when manually connecting or disconnecting capacitor steps. Indication by display or through relay output of following alarm conditions: Compensation failure, Over-compensation, Over-voltage, Over-current, C.T. not connected or open, Line current below measurable value. Código EAN: 8433059185176
