# computer Max 12

- Propriété du fichier: CONSTRUNARIO
- Format: FIEBDC-3/2012
- Logiciel: Construnario Versión 3.51
- Date des prix: 29/01/2024
- Devise: EUR

**R148420020000** u computer Max 12
Prix: 479.32
La série de régulateurs MAX à haute technologie est conçue pour offrir une régulation simple et efficace. À l'instar de toute la gamme de régulateurs Computer, ce modèle fait appel au système FCP de CIRCUTOR (Fast Computerized Program), qui confère à l'équipement des performances uniques sur le marché. Autres caractéristiques : Affichage à l'écran : cos f, tension, courant, THDI et enregistrement des valeurs maximales de tension et de courant. Intègre la fonction « sélection de phase », qui permet à l'utilisateur de sélectionner la phase sur laquelle le transformateur de courant est installé. Permet d'afficher le comportement du cos f, du courant et du THDI lors de la connexion et déconnexion manuelle des condensateurs. Indication des alarmes suivantes par affichage ou à travers une sortie relais : échec de compensation, surcompensation, surtension, surintensité, déconnexion du transformateur et courant inférieur au seuil limite. Código EAN: 8433059185176
