# Capacitor CLP-C-44/6,25

- Owner of the file: CONSTRUNARIO
- Format: FIEBDC-3/2012
- Program: Construnario Versión 3.51
- Date of prices: 29/01/2024
- Currency: EUR

**R22579** u Capacitor CLP-C-44/6,25
Price: 56599
The fixed capacitors of the CLP-C series are single-step units that have been designed for Power factor correction procedures in individual scenarios or under constant load. Código EAN: 8433059106041
