# Condensateur CLP-C-44/6,25

- Propriété du fichier: CONSTRUNARIO
- Format: FIEBDC-3/2012
- Logiciel: Construnario Versión 3.51
- Date des prix: 29/01/2024
- Devise: EUR

**R22579** u Condensateur CLP-C-44/6,25
Prix: 565.99
Les condensateurs fixes de la série CLP-C sont des équipements à un seul gradin conçus pour la compensation individuelle de l'énergie réactive ou à charges constantes. Código EAN: 8433059106041
