# Condensador CLP-C-44/20, referencia R2257F. de Circutor

- Propiedad del archivo: CONSTRUNARIO
- Formato: FIEBDC-3/2012
- Programa: Construnario Versión 3.51
- Fecha de los precios: 29/01/2024
- Divisa: EUR

**R2257F** u Condensador CLP-C-44/20, referencia R2257F. de Circutor
Precio: 700.34
Los condensadores fijos serie CLP-C son equipos de un solo paso diseñados para la compensación de energía reactiva individualmente o en cargas constantes. Código EAN: 8433059142117
