# Condensador CLP-C-44/25, referencia R2257G. de Circutor

- Propiedad del archivo: CONSTRUNARIO
- Formato: FIEBDC-3/2012
- Programa: Construnario Versión 3.51
- Fecha de los precios: 29/01/2024
- Divisa: EUR

**R2257G** u Condensador CLP-C-44/25, referencia R2257G. de Circutor
Precio: 727.34
Los condensadores fijos serie CLP-C son equipos de un solo paso diseñados para la compensación de energía reactiva individualmente o en cargas constantes. Código EAN: 8433059134501
