# Condensador CSB-23/25, referencia R2321G. de Circutor

- Propiedad del archivo: CONSTRUNARIO
- Formato: FIEBDC-3/2012
- Programa: Construnario Versión 3.51
- Fecha de los precios: 29/01/2024
- Divisa: EUR

**R2321G** u Condensador CSB-23/25, referencia R2321G. de Circutor
Precio: 1128.31
La aplicación de nuevas tecnologías han permitido a CIRCUTOR reinventar el clásico condensador CS . El espíritu de innovación y tecnología propia usada en el diseño del nuevo condensador CSB, aumentan la vida de los tradicionales condensadores prismáticos en más de un 60%. Con esta nueva serie mejoramos el modelo anterior en todos sus aspectos ofreciendo un producto más duradero, seguro y rentable para nuestros clientes. APLICACIONES Su aplicación se centra en la compensación en instalaciones tanto en cargas fijas como en variaciones de cargas (baterías de condensadores). Código EAN: 8433059117566
