# Condensateur CSB-44/25

- Propriété du fichier: CONSTRUNARIO
- Format: FIEBDC-3/2012
- Logiciel: Construnario Versión 3.51
- Date des prix: 29/01/2024
- Devise: EUR

**R2324G** u Condensateur CSB-44/25
Prix: 625.55
L'application de nouvelles technologies ont permis à CIRCUTOR de revisiter le condensateur CS classique fabriqué depuis plus de 35 ans. L'esprit d'innovation et l'emploi d'une technologie qui nous est propre appliquée à la conception du nouveau condensateur CSB permettent d'accroître de plus de 60 % la durée de vie des condensateurs parallélépipédiques classiques. Grâce à cette nouvelle série, nous améliorons tous les aspects de l'ancien modèle en proposant à nos clients un produit plus durable, plus sûr et plus rentable. Código EAN: 8433059117641
