# Condensador CSB-44/60, referencia R2324L. de Circutor

- Propiedad del archivo: CONSTRUNARIO
- Formato: FIEBDC-3/2012
- Programa: Construnario Versión 3.51
- Fecha de los precios: 29/01/2024
- Divisa: EUR

**R2324L** u Condensador CSB-44/60, referencia R2324L. de Circutor
Precio: 1118.29
Condensador trifásico de potencia para baja tensión Código EAN: 8433059114183
