# Condensador CSB-52/10, referencia R23216C. de Circutor

- Propiedad del archivo: CONSTRUNARIO
- Formato: FIEBDC-3/2012
- Programa: Construnario Versión 3.51
- Fecha de los precios: 29/01/2024
- Divisa: EUR

**R2326C** u Condensador CSB-52/10, referencia R23216C. de Circutor
Precio: 419.72
Condensador trifásico de potencia para baja tensión Código EAN: 8433059168551
