# Condensador CSB-4069/10, referencia R2329C. de Circutor

- Propiedad del archivo: CONSTRUNARIO
- Formato: FIEBDC-3/2012
- Programa: Construnario Versión 3.51
- Fecha de los precios: 29/01/2024
- Divisa: EUR

**R2329C** u Condensador CSB-4069/10, referencia R2329C. de Circutor
Precio: 417.24
Condensador trifásico de potencia para baja tensión Código EAN: 8433059117696
