# Condensador CSB-4069/30, referencia R2329H. de Circutor

- Propiedad del archivo: CONSTRUNARIO
- Formato: FIEBDC-3/2012
- Programa: Construnario Versión 3.51
- Fecha de los precios: 29/01/2024
- Divisa: EUR

**R2329H** u Condensador CSB-4069/30, referencia R2329H. de Circutor
Precio: 843.78
Condensador trifásico de potencia para baja tensión Código EAN: 8433059117733
