# Condensador CSB-69/30, referencia R232BH. de Circutor

- Propiedad del archivo: CONSTRUNARIO
- Formato: FIEBDC-3/2012
- Programa: Construnario Versión 3.51
- Fecha de los precios: 29/01/2024
- Divisa: EUR

**R232BH** u Condensador CSB-69/30, referencia R232BH. de Circutor
Precio: 963.10
Condensador CSB-69/30, referencia R232BH. de Circutor ALIMENTACIÓN EN ALTERNA Frecuencia 50 ó 60 Hz CARACTERÍSTICAS ELÉCTRICAS Pérdidas (W) Dieléctricas: < 0,2 W / kvar Total: < 0,4 W / kvar Resistencia de descarga 75 V / 3 min Sobretensión 10 % 8 h sobre 24 h 15 % hasta 15 min sobre 24 h 20 % hasta 5 min sobre 24 h 30 % hasta 1 min sobre 24 h Tolerancia C -5 … +15 % Tensión 690 V Tensión de aislamiento, circuito 3 / 15 kV CARACTERÍSTICAS MECÁNICAS Tamaño (mm) ancho x alto x fondo 360 x 330 x 120 (mm) Envolvente Acero tratado y pintado color RAL 3005 Par de apriete 15 Nm Sección del cable en bornes de corriente Potencia M10 Fijación Vertical / Horizontal. Distancia mínima entre condensadores 4 cm Ventilación Natural o forzada según armario Peso Neto (kg) 4,2 CARACTERÍSTICAS AMBIENTALES Grado de protección IP 42 con tapa cubrebornes Humedad relativa (sin condensación) 80% Temperatura de trabajo Tª clase D: Media diaria: 45 ºC, media anual: 35 ºC, máxima: 55 ºC, mínima: -25 ºC CIRCUITO DE MEDIDA DE CORRIENTE Sobrecarga admisible 1,3 In Sobrecarga permanente 1,3 In NORMAS Seguridad eléctrica, Altitud máx. (m) 2000 Normas IEC 60831-1, UNE-EN 60831-1 PROTECCIÓN Tipo de elemento de corte Regeneración dieléctrica Fusible interno Sistema de sobrepresión Vermiculita Condensador trifásico de potencia para baja tensión Código EAN: 8433059119898
