# Condensador CSB-M- 5 - 440, referencia R23948. de Circutor

- Propiedad del archivo: CONSTRUNARIO
- Formato: FIEBDC-3/2012
- Programa: Construnario Versión 3.51
- Fecha de los precios: 29/01/2024
- Divisa: EUR

**R23948** u Condensador CSB-M- 5 - 440, referencia R23948. de Circutor
Precio: 419.77
Condensador trifásico de potencia con protección por magnetotérmico. Código EAN: 8433059117863
