# Condensador CSB-M- 7,5 - 440, referencia R2394A. de Circutor

- Propiedad del archivo: CONSTRUNARIO
- Formato: FIEBDC-3/2012
- Programa: Construnario Versión 3.51
- Fecha de los precios: 29/01/2024
- Divisa: EUR

**R2394A** u Condensador CSB-M- 7,5 - 440, referencia R2394A. de Circutor
Precio: 436.61
Condensador trifásico de potencia con protección por magnetotérmico. Código EAN: 8433059117870
