# Condensador CSB-M- 10 - 440, referencia R2394C. de Circutor

- Propiedad del archivo: CONSTRUNARIO
- Formato: FIEBDC-3/2012
- Programa: Construnario Versión 3.51
- Fecha de los precios: 29/01/2024
- Divisa: EUR

**R2394C** u Condensador CSB-M- 10 - 440, referencia R2394C. de Circutor
Precio: 457.09
Condensador trifásico de potencia con protección por magnetotérmico. Código EAN: 8433059117887
