# Condensador CSB-M- 60 - 440, referencia R2394L. de Circutor

- Propiedad del archivo: CONSTRUNARIO
- Formato: FIEBDC-3/2012
- Programa: Construnario Versión 3.51
- Fecha de los precios: 29/01/2024
- Divisa: EUR

**R2394L** u Condensador CSB-M- 60 - 440, referencia R2394L. de Circutor
Precio: 1241.89
Condensador trifásico de potencia con protección por magnetotérmico. Código EAN: 8433059117962
