# Condensador CSB-F- 5 - 440, referencia R23958. de Circutor

- Propiedad del archivo: CONSTRUNARIO
- Formato: FIEBDC-3/2012
- Programa: Construnario Versión 3.51
- Fecha de los precios: 29/01/2024
- Divisa: EUR

**R23958** u Condensador CSB-F- 5 - 440, referencia R23958. de Circutor
Precio: 435.44
Condensador trifásico de potencia con protección por fusibles. Código EAN: 8433059129149
