# Condensador CSB-F- 15 - 440, referencia R2395E. de Circutor

- Propiedad del archivo: CONSTRUNARIO
- Formato: FIEBDC-3/2012
- Programa: Construnario Versión 3.51
- Fecha de los precios: 29/01/2024
- Divisa: EUR

**R2395E** u Condensador CSB-F- 15 - 440, referencia R2395E. de Circutor
Precio: 510.74
Condensador trifásico de potencia con protección por fusibles. Código EAN: 8433059121389
