# Condensador CSB-F- 20 - 440, referencia R2395F. de Circutor

- Propiedad del archivo: CONSTRUNARIO
- Formato: FIEBDC-3/2012
- Programa: Construnario Versión 3.51
- Fecha de los precios: 29/01/2024
- Divisa: EUR

**R2395F** u Condensador CSB-F- 20 - 440, referencia R2395F. de Circutor
Precio: 575.85
Condensador trifásico de potencia con protección por fusibles. Código EAN: 8433059139131
