# Condensador CSB-F- 30 - 440, referencia R2395H. de Circutor

- Propiedad del archivo: CONSTRUNARIO
- Formato: FIEBDC-3/2012
- Programa: Construnario Versión 3.51
- Fecha de los precios: 29/01/2024
- Divisa: EUR

**R2395H** u Condensador CSB-F- 30 - 440, referencia R2395H. de Circutor
Precio: 763.07
CSB-F-30-440, Condensador trifásico de potencia con protección por fusibles Código: R2395H. Fusibles (A): 80 Sección cable (mm2): 16 kvar (400 V): 25 kvar (440 V): 30 Poder de corte: 120 kA Tensión de uso (V): 440 Tipo protección: Fusibles Código EAN: 8433059121235
