# Condensador CSB-F- 37,5 - 440, referencia R2395J. de Circutor

- Propiedad del archivo: CONSTRUNARIO
- Formato: FIEBDC-3/2012
- Programa: Construnario Versión 3.51
- Fecha de los precios: 29/01/2024
- Divisa: EUR

**R2395J** u Condensador CSB-F- 37,5 - 440, referencia R2395J. de Circutor
Precio: 855.18
CSB-F-37,5-440, Condensador trifásico de potencia con protección por fusibles Código: R2395J. Fusibles (A): 100 Sección cable (mm2): 25 kvar (400 V): 31 kvar (440 V): 37,5 Poder de corte: 120 kA Tensión de uso (V): 440 Tipo protección: Fusibles Código EAN: 8433059119294
