# Condensador CSB-F- 60 - 440, referencia R2395L. de Circutor

- Propiedad del archivo: CONSTRUNARIO
- Formato: FIEBDC-3/2012
- Programa: Construnario Versión 3.51
- Fecha de los precios: 29/01/2024
- Divisa: EUR

**R2395L** u Condensador CSB-F- 60 - 440, referencia R2395L. de Circutor
Precio: 1051.12
CSB-F-60-440, Condensador trifásico de potencia con protección por fusibles Código: R2395L. Fusibles (A): 160 Sección cable (mm2): 35 kvar (400 V): 50 kvar (440 V): 60 Poder de corte: 120 kA Tensión de uso (V): 440 Tipo protección: Fusibles Código EAN: 8433059122027
