# Condensador CFB-46/15, referencia R2415E de Circutor

- Propiedad del archivo: CONSTRUNARIO
- Formato: FIEBDC-3/2012
- Programa: Construnario Versión 3.51
- Fecha de los precios: 29/01/2024
- Divisa: EUR

**R2415E** u Condensador CFB-46/15, referencia R2415E de Circutor
Precio: 580.88
Condensadores especiales para filtros de armónicos de la serie FR. Código EAN: 8433059135287
