# Condensador CFB-46/25, referencia R2415G de Circutor

- Propiedad del archivo: CONSTRUNARIO
- Formato: FIEBDC-3/2012
- Programa: Construnario Versión 3.51
- Fecha de los precios: 29/01/2024
- Divisa: EUR

**R2415G** u Condensador CFB-46/25, referencia R2415G de Circutor
Precio: 735.59
CFB-46/25, Condensador especial para filtros de armónicos de la serie FR Código: R2415G. kvar (400 V): 20 kvar (440 V): 25 Para reactancia: RBZ-20-400 Tensión de uso (V): 440 Código EAN: 8433059119058
