# Condensador CFB-46/74, referencia R2415P de Circutor

- Propiedad del archivo: CONSTRUNARIO
- Formato: FIEBDC-3/2012
- Programa: Construnario Versión 3.51
- Fecha de los precios: 29/01/2024
- Divisa: EUR

**R2415P** u Condensador CFB-46/74, referencia R2415P de Circutor
Precio: 1603.28
Condensadores especiales para filtros de armónicos de la serie FR. Código EAN: 8433059114251
