# Condensador CFB-79/6, referencia R241DA de Circutor

- Propiedad del archivo: CONSTRUNARIO
- Formato: FIEBDC-3/2012
- Programa: Construnario Versión 3.51
- Fecha de los precios: 29/01/2024
- Divisa: EUR

**R241DA** u Condensador CFB-79/6, referencia R241DA de Circutor
Precio: 512.49
Condensadores especiales para filtros de armónicos de la serie FR. Código EAN: 8433059343675
