# Condensador CFB-79/12,5, referencia R241DD de Circutor

- Propiedad del archivo: CONSTRUNARIO
- Formato: FIEBDC-3/2012
- Programa: Construnario Versión 3.51
- Fecha de los precios: 29/01/2024
- Divisa: EUR

**R241DD** u Condensador CFB-79/12,5, referencia R241DD de Circutor
Precio: 588.02
Condensadores especiales para filtros de armónicos de la serie FR. Código EAN: 8433059296414
