# Condensador CFB-79/19, referencia R241DF de Circutor

- Propiedad del archivo: CONSTRUNARIO
- Formato: FIEBDC-3/2012
- Programa: Construnario Versión 3.51
- Fecha de los precios: 29/01/2024
- Divisa: EUR

**R241DF** u Condensador CFB-79/19, referencia R241DF de Circutor
Precio: 701.34
Condensadores especiales para filtros de armónicos de la serie FR. Código EAN: 8433059197056
