# Condensador CFB-79/37, referencia R241DI de Circutor

- Propiedad del archivo: CONSTRUNARIO
- Formato: FIEBDC-3/2012
- Programa: Construnario Versión 3.51
- Fecha de los precios: 29/01/2024
- Divisa: EUR

**R241DI** u Condensador CFB-79/37, referencia R241DI de Circutor
Precio: 1024.21
Condensadores especiales para filtros de armónicos de la serie FR. Código EAN: 8433059119904
