# Capacitor CFB-79/50

- Owner of the file: CONSTRUNARIO
- Format: FIEBDC-3/2012
- Program: Construnario Versión 3.51
- Date of prices: 29/01/2024
- Currency: EUR

**R241DK** u Capacitor CFB-79/50
Price: 125989
The application of new technologies have allowed CIRCUTOR to reinvent the classic CS capacitor, manufactured for over 35 years. The spirit of innovation and proprietary technology used during the design of the new CSB capacitor have increased the lifespan of traditional prismatic capacitors by over 60%. This new series has improved all aspects of the previous models, offering our customers a longer-lasting, safer and more profitable capacitor. Código EAN: 8433059130701
