# Condensador CFB-79/62, referencia R241DL de Circutor

- Propiedad del archivo: CONSTRUNARIO
- Formato: FIEBDC-3/2012
- Programa: Construnario Versión 3.51
- Fecha de los precios: 29/01/2024
- Divisa: EUR

**R241DL** u Condensador CFB-79/62, referencia R241DL de Circutor
Precio: 1583.55
Condensadores especiales para filtros de armónicos de la serie FR. Código EAN: 8433059129866
