# CLZ-FPT-44/3,75-HD

- Propriété du fichier: CONSTRUNARIO
- Format: FIEBDC-3/2012
- Logiciel: Construnario Versión 3.51
- Date des prix: 29/01/2024
- Devise: EUR

**R2H544** u CLZ-FPT-44/3,75-HD
Prix: 77.21
Les condensateurs tubulaires CLZ sont des condensateurs à enveloppe tubulaire, de type sec, qui couvrent une large plage de puissances et de tensions aussi bien à 50 qu'à 60 Hz. Les processus de conception, de fabrication et d'essai employés permettent à ces condensateurs d'afficher un haut niveau de qualité et une grande longévité. Ils font par ailleurs appel à une nouvelle technologie de refroidissement. Les condensateurs CLZ possédant une puissance maximale de 25 kvar intègrent en effet une nouvelle technologie de refroidissement à l'azote, un système à hautes performances, inoffensif et ininflammable. Código EAN: 8433059229573
