# Baterías automáticas con regulador computer OPTIM 14L P&P-1400-440, referencia R36L70 de Circutor

- Propiedad del archivo: CONSTRUNARIO
- Formato: FIEBDC-3/2012
- Programa: Construnario Versión 3.51
- Fecha de los precios: 29/01/2024
- Divisa: EUR

**R36L70** u Baterías automáticas con regulador computer OPTIM 14L P&P-1400-440, referencia R36L70 de Circutor
Precio: 22179.22
Las baterías automáticas de condensadores serie OPTIM P&P son equipos diseñados para la compensación automática de energía reactiva en redes donde los niveles de cargas son fluctuantes y las variaciones de potencia tienen carencia de segundos, mediante maniobra por contactores. Código EAN: 8433059227937
