# Baterías automáticas con regulador computer OPTIM 8 P&P-300-440, referencia R3L410 de Circutor

- Propiedad del archivo: CONSTRUNARIO
- Formato: FIEBDC-3/2012
- Programa: Construnario Versión 3.51
- Fecha de los precios: 29/01/2024
- Divisa: EUR

**R3L410** u Baterías automáticas con regulador computer OPTIM 8 P&P-300-440, referencia R3L410 de Circutor
Precio: 5875.44
Las baterías automáticas de condensadores serie OPTIM P&P son equipos diseñados para la compensación automática de energía reactiva en redes donde los niveles de cargas son fluctuantes y las variaciones de potencia tienen carencia de segundos, mediante maniobra por contactores. Código EAN: 8433059251185
