# OPTIM 8 Plug and Play-390-440

- Owner of the file: CONSTRUNARIO
- Format: FIEBDC-3/2012
- Program: Construnario Versión 3.51
- Date of prices: 29/01/2024
- Currency: EUR

**R3L430** u OPTIM 8 Plug and Play-390-440
Price: 699355
The OPTIM P&P series automatic capacitor bank units have been designed for the automatic compensation of reactive energy in networks with fluctuating load levels and power variations during seconds, by switching operations carried out by contactors. Código EAN: 8433059211509
