# OPTIM 8 Plug and Play-450-440

- Propriété du fichier: CONSTRUNARIO
- Format: FIEBDC-3/2012
- Logiciel: Construnario Versión 3.51
- Date des prix: 29/01/2024
- Devise: EUR

**R3L440** u OPTIM 8 Plug and Play-450-440
Prix: 8026.17
Les batteries automatiques de condensateurs série OPTIM P&P sont des équipements conçus pour la compensation automatique d'énergie réactive sur des réseaux où les niveaux de charges sont fluctuants et les variations de puissance ont une carence de secondes, à travers une manœuvre par contacteurs. Código EAN: 8433059210847
