# Batterie de condensateurs OPTIM 1-2,5-440

- Propiedad del archivo: CONSTRUNARIO
- Formato: FIEBDC-3/2012
- Programa: Construnario Versión 3.51
- Fecha de los precios: 29/01/2024
- Divisa: EUR

**R3Q631EN00000** u Batterie de condensateurs OPTIM 1-2,5-440
Precio: 561.31
Batterie de condensateurs OPTIM 1-2,5-440 Código EAN: 8433059166397
