# Batería de condensadores OPTIM 1-10-440, referencia R3Q671EN00000

- Propiedad del archivo: CONSTRUNARIO
- Formato: FIEBDC-3/2012
- Programa: Construnario Versión 3.51
- Fecha de los precios: 29/01/2024
- Divisa: EUR

**R3Q671EN00000** u Batería de condensadores OPTIM 1-10-440, referencia R3Q671EN00000
Precio: 638.67
Los grupos regulados de condensadores de la serie OPTIM 1 / OPTIM 1A / OPTIM 1M son equipos de compensación de energía reactiva maniobrados por un relé de reactiva computer one (OPTIM 1 / OPTIM 1A) ó computer one m (OPTIM 1M) Código EAN: 8433059152376
